# Ausrüstung Bahnübergänge DVB
Angebotsaufforderung (GAEB DA XML 3.0, DA83)
Projekt: Los1-9
Währung: EUR
Auftraggeber: Stadtbahn 2020 TA 1.2 Nossener Brücke - Nürnberger Straße, vertrerten durch: LH Dresden, Dr.-Külz-Ring 19, 01067 Dresden
Erstellt mit: GXML Toolbox V3.3 R20230829, iTWO_64 V24.0.332, 25.09.2026

## L 192: BÜ93 Kaitzer Str.
Datum: 25.09.2026

*Hinweis: Vorbemerkung*
Vorbemerkung

Im Rahmen der Baumaßnahme Campuslinie TA 1.2 erfolgt auf der Nürnberger Str. die Errichtung des neuen BÜ93 Kaitzer Str.
In Höhe der Kaitzer Str. sichert der BÜ93 zwei Fußgängerfurten über den besonderen Bahnkörper. Kfz-Verkehr ist nicht Bestandteil der Signalisierung.

Die Signalisierung erfolgt grundsätzlich über optische und akustische Signalgeber, ergänzt durch entsprechende Verkehrszeichen bzw. Mastschilder. Alle optischen Signalgeber sind in 24V-LED-Technik auszuführen. Kann bei einem Ausfall von Signalgebern die Verkehrssicherheit nicht mehr gewährleistet werden, muss die Abschaltung der Anlage erfolgen. Die Signalgeber sind diesbezüglich zu überwachen.

Die Ausrüstung des BÜ93 ist Bestandteil dieses Ausrüstungs-LV.
Die Straßen- und Tiefbauleistungen zur Realisierung des BÜ werden in einem gesonderten Baulos realisiert. Durch den BÜ-Ausrüster erfolgen Beistellungen der BÜ-Ausrüstung für den Tiefbau (Mastunterteile, Schranksockel, Erder).
Aufwendungen für Koordinierungsleistungen sind in die Leistungspositionen einzurechnen.

Steuergerät:
Für die Steuerung des BÜ ist ein neues
elektronisches Steuergerät für Straßenverkehrsanlagen
einschließlich Schrank und -sockel zu liefern und
betriebsbereit zu montieren.
Das neue Steuergerät muss in Verbindung mit der
Außenanlage die Anforderungen nach DIN EN 61508 SIL3
erfüllen. Entsprechende Zertifikate des Steuergerätes und der Komponenten der Außenanlage sind dem AG vor Abnahme zu übergeben.
Die Steuerung des Gerätes muss durch einen
Mikrocomputer erfolgen, der die verkehrstechnischen
Forderungen softwaremäßig erfüllt.
Vorzusehen ist eine Batteriestufe (USV) zur Pufferung über mindestens zwei Stunden.

Das Steuergerät muss für die Steuerung von Teilknoten ausgelegt sein. Die Teilknoten müssen unabhängig voneinander zu- und abgeschaltet werden können.

Die Ausführung von Steuerung und Steuerschrank hat so
zu erfolgen, dass Anpassungen und Erweiterungen ohne
aufwändige Änderungen der Hardware realisierbar sind.
Anwendervariablen, Parameter usw. müssen zugänglich und
ohne größeren Aufwand einstellbar sein.

Steuerung erfolgt in Logik, phasenorientiert programmiert.
Die VTU wird beigestellt.

Zur ÖPNV-Beeinflussung ist eine BÜ-Ansteuerung mittels Infrarot-Daten-Funk (IDF) der DVB AG vorgesehen. Dafür sind die Fahrzeuge der DVB AG mit dem Integrierten
Bord-Informations-System (IBISplus) ausgerüstet.
Im Steuergerät ist die Ausrüstung für/mit Bake-Funk-System IBISplus (IDF) sowie ein ÖV-Speicher vorzusehen.
Die Funktelegramme (gem. VDV-Standard R09.16) mit dem
jeweiligen Steuerungseingriff sind in einem ÖV-Speicher
(Ringspeicher) zu hinterlegen. Der ÖV-Speicher muss per
Kabel an eine Zentrale oder einen Verkehrsrechner übertragbar und vor Ort mittels Laptop o.ä. auslesbar sein.

Zusätzliche ist die Ausrüstung mit einer Schnittstelle für V2X-Kommunikation (Road-Side-Unit) vorzusehen.

Sämtliche Sperrsignale sind gegen Ausfall zu überwachen.

Für Servicezwecke ist eine Schnittstelle für den
Anschluss eines Laptops vorzusehen.
Das Steuergerät ist an eine Funkuhr angeschlossen.

Das Steuergerät ist für Außenaufstellung im
Temperaturbereich - 25 °C bis + 45 °C Lufttemperatur
vorzusehen.

Für die BÜ-Steuerung ist ein Zentralenanschluss an einen noch zu benennenden Verkehrsrechner in Abstimmung zwischen AG und AN über OCIT-Schnittstelle vorgesehen.
Dafür ist eine OCIT-Baugruppe zur Datenübertragung per LWL zu liefern, zu montieren in das Steuergerät zu integrieren, zu konfigurieren und in Betrieb zu nehmen. Für die Zentralenanbindung ist ein LWL-Kabelanschluß des BÜ-Steuergerätes zu realisieren.

Die Spannungsversorgung erfolgt über einen HAK des Energieversorgers.

Der Geräteschrank ist vandalismussicher
auszuführen und mit einer Anti-Graffiti-Beschichtung zu
behandeln.

*Hinweis: Hinweis 1:*
Hinweis 1:

Die Tiefbauleistungen zur Realisierung des BÜ sind
gesondert im Hauptlos 1.1 der Gesamtbaumaßnahme Campuslinie TA 1.2 ausgeschrieben.
Aufwendungen für Koordinierungsleistungen sind in die Leistungspositionen einzurechnen.

Für die Steuerung des BÜ ist ein neues
elektronisches Steuergerät für Straßenverkehrsanlagen
gem. der DIN EN 61508 SIL3 einschließlich
Schrank und -sockel zu liefern und betriebsbereit zu
montieren.

Die Anordnung und betriebsbereite Montage der
BÜ-Ausrüstung erfolgt entsprechend ABM-Plan.

*Hinweis: Hinweis 2:*
Hinweis 2:

Bei der Kalkulation aller Leistungen ist zu beachten
und einzukalkulieren:

Die BÜ-Anlage nutzt sowohl eigene Maste, als auch
Kombimaste (gemeinsame Nutzung mit Öffentlicher Beleuchtung ÖB  und /oder Fahrleitung).

Bautechnologie und -geräte sind so auszuwählen, dass
den Belangen der Anwohner/Anlieger hinsichtlich Lärm,
Staub, Erschütterung und sonstigen Beeinträchtigungen
Rechnung getragen wird.

Die Leistungen beinhalten alle erforderlichen
Koordinierungs- und Abstimmungsleistungen mit den im
Baufeld tätigen Gewerken der anderen Baulose und den
Behörden während der gesamten Bauzeit.

Es ist täglich Bautagbuch zu führen.

### Bereich 1 BÜ93 - Ausrüstung

#### Abschnitt 1.1 Lieferung und Montage: BÜ- Steuergerät

*Hinweis: Lieferung frei Baustelle, Montage und Installation*
Lieferung frei Baustelle, Montage und Installation
eines Mikrocomputer-Steuergerätes, funktionstüchtig
komplett nach Unterlagen des AG gemäß Vorbemerkung und Baubeschreibung und in Betrieb nehmen.

Die Angaben hinsichtlich der Zahl der Signalgruppen
etc. sind als vorläufig anzusehen.
Die Preise verstehen sich einschl. Steuergeräteschrank,
Fertigteilsockel, Anschluss an die Energieversorgungsnetz und Stromversorgung, verdrahtet, geerdet und programmiert. Versorgung mit allen geforderten Signalprogrammen, betriebsbereite Montage, Inbetriebnahme und Feinjustierungen inkl. aller notwendigen Materialien und Geräte.

Die Spannungsversorgung erfolgt über einen HAK des Energieversorgers.

Das Steuergerät muss eine nach Teilknoten
getrennte Teilabschaltung der Anlage ermöglichen.

Das neue, zu installierende Steuergerät muss in
Verbindung mit der Außenanlage die Anforderungen nach
DIN EN 61508 SIL3 erfüllen.

**1.1.10 Steuergerät**
Es wird 1 Mikrocomputer-Steuergerät installiert.
Steuergerät gemäß DIN/VDE 0832, DIN EN 61508 SIL3.
Zugehöriger Steuerschrank und Fertigteilsockel sind Bestandteil der nachfolgenden Position.

Die Preise verstehen sich einschl. Anschluss an
Energieversorgung, verdrahtet, geerdet und programmiert, Versorgung mit allen geforderten Signalprogrammen, betriebsbereite Montage, Inbetriebnahme und Feinjustierungen inkl. aller notwendigen Materialien und Geräte.

In den Steuergeräteschrank / das Steuergerät zu
integrieren sind:
- Heizung 50 W mit Temperaturregelung,
- Schnittstelle OCIT Vers. 2.0, Profil 3,
- Bake-Funk-System IBISplus (IDF).
- ÖV-Speicher.
- Schnittstelle für V2X-Kommunikation (Road-Side-Unit).

Ausstattung für LWL-Anbindung:
Spleißkassetten 2 x 12 Fasern, 8 Pigtail mit Kupplung
E2000 APC Schrägschliff 8° grün,
Hutschienenaufnahme für Aktivtechnik und Stromversorgung.

Vorzusehen ist eine unterbrechungsfreie Stromversorgung
über Akkumulator, über die der Anlagenbetrieb auch bei
Stromausfall mindestens zwei Stunden abgesichert werden kann.

Grundausbau mindestens für folgende
Signalgruppen (SG) erforderlich:
2 ÖV-SG (F4/F1)
2 ÖV-Quittierungs-SG (So10)
2 Fußgänger-SG, 2feldig (rt/rt)
2 Akustische Signalgruppen (akust. Warnsaignal)

Inkl. Lieferung und Montage sowie aller notwendigen
Materialien und Geräte.
Menge: 1,000 St

**1.1.20 Schaltschrank liefern und aufbauen m. Sockel Öffnung Handbed. Zweiteilig Sep. Energieteil Schließung '' Schutzart IP54**
*** Pauschalposition
Schaltschrank, abschließbar für Steuergerät der Vorposition liefern und betriebsfertig aufbauen.
Herstellen von Erdung/Potentialausgleich für die Gesamtanlage. Fundamente und erforderliche Erdarbeiten werden gesondert
vergütet.
Schutzart mind. IP 54.
Schaltschrank mit Sockel aus Kunststoff (EK 57Sockel-Größe EK 2)
Öffnung separat für Handbedienfeld.
Schaltschrank = 2-türig
Separater Schrankteil für Energieversorgung.
Separate Schließung EVU-Teil.
Farbe: verkehrsgrau nach RAL 7035
Einbau des EVU-Teils (SLS, NH Sicherung, Zählerplatz).

Die Spannungsversorgung erfolgt über einen HAK des Energieversorgers.

Inkl. Lieferung und Montage sowie aller notwendigen
Materialien und Geräte.
Menge: 1,000 psch

**1.1.21 Lieferung/Einbau einer Spannungsverteilung**
Lieferung und Einbau einer Spannungsverteilung,
bestehend aus:
1 Hauptsicherung
1 FI
1 Servicesteckdose
3 Sicherungsautomaten, 16 A
fachgerecht errichten.
Menge: 1,000 St

**1.1.30 Blähtonkugeln liefern und verarbeiten**
Nach Kabelanschluss Innenraum der Kabelverteiler oder
Steuergeräte, bis auf Höhe der
Kabelbefestigungsschellen bzw. Kabelschutzrohre mit
Blähtonkugeln verfüllen, einschließlich Material.
Menge: 0,070 m3

**1.1.40 Funkansteuerung ÖPNV, IDF**
*** Pauschalposition
Ausrüstung mit System zum Empfang und Auswertung von ÖPNV-Anmeldungen über Bake-Funk-System IBISplus.
Inkl. aller dazu notwendigen Materialien und Geräte
inklusive IDF-Antenne sowie Projektierung, Lieferung
und betriebsbereite Montage.

Kabelanschluss der IDF-Antenne an das Steuergerät ist
nicht Bestandteil dieser Position.
Menge: 1,000 psch

**1.1.50 Steuerprogramme. Programmierung des Steuergerätes**
*** Pauschalposition
Steuerung erfolgt in Logik programmiert, phasen-
bzw. signalgruppenorientiert. Steuerung mittels LISA.
Die VTU wird beigestellt.
Position umfasst:
Programmierung der vollverkehrsabhängigen Steuerung: Es
ist die Versorgung von bis zu zwei Signalprogrammen zu
kalkulieren.
Ein-/Ausschaltprogramm

Programme/Steuerungen umsetzen, testen, implementieren
und örtliche anpassen, inkl. Werksabnahme bei der
Signalbaufirma (AN).
Spätere Anpassungen und Änderungen der
Anwendervariablen (Parameter, Signalzeitenpläne,
Phasenübergänge, usw.) müssen ohne größeren Aufwand
realisierbar sein!
Menge: 1,000 psch

**1.1.60 Lieferung und Montage Funkantenne (Funkuhr)**
*** Pauschalposition
Funkantenne (Funkuhr) betriebsfertig montiert inkl.
Montage.
Kabelanschluss der Funkantenne an das Steuergerät ist
eine separate Leistungsposition.
Menge: 1,000 psch

**1.1.70 Prüfung/Probeschaltung der BÜ-Anlage**
Außenanlage prüfen, Isolationsmessung, Durchgangs- und
Schleifenwiderstands-Prüfung der gesamten Anlage,
Probeschaltung durchführen und protokollieren,
Schaltunterlagen liefern und im Schrank anbringen.
Menge: 1,000 St

**1.1.80 Einmalige Umprogrammierung Steuergerät**
*** Pauschalposition
Einmalige Umprogrammierung des Steuergerätes nach
Probebetrieb zur Feinjustierung von veränderbaren
Parametern und Marken zur Programmoptimierung
Menge: 1,000 psch

**1.1.90 Inbetriebnahme der BÜ-Gesamtanlage**
*** Pauschalposition
Inbetriebnahme der BÜ-Gesamtanlage einschl.
Dokumentation im Abnahmeprotokoll, Übergabe des BÜ
an Auftraggeber.
Menge: 1,000 psch

#### Abschnitt 1.2 Lieferung und Montage: Roadside Unit (RSU)

1: 3b-8

**1.2.10 Roadside Unit (RSU)**
Roadside Unit (RSU) komplett mit Befestigungsmaterial liefern,
am vorgesehenen Standort (BÜ-Mast/Auslegermast nach
Vorgabe AG) montieren und betriebsbereit anschließen.
Rechen- und Kommunikationseinheit im Steuergeräteschrank installieren.

Erweiterungsbaugruppe für die V2X Kommunikation liefern und betriebsbereit anschließen.

802.11p Communication Unit
mit CPU 800MHz Prozessor für edge computing
mindestens 1GB SDRAM und 4GB eMMC flash
memory, embedded Ubuntu 16.04 LTS Linux
Automotive Temperaturverträglichkeit der Platine
-40°C bis +85°C
JAVA OSGi Plattform für Anwendungen und Nachrichten
GNSS und 2x 5.9GHz omnidirectionale Antennen
PoE für einfache Verkabelung und
Stromversorgung; NEMA4 / IP67 Alu-Guss
Gehäuse

Anbindung an die örtliche Infrastruktur gemäß den ortsüblichen
Standards.
Menge: 1,000 St
1: 3b-8

**1.2.20 POE Ethernet Switch**
POE Ethernet Switch

IGS-5225-4P2S
Industrieller Hutschienen GE Switch liefern und betriebsbereit anschließen.

4x RJ45 PoE+, 2x SFP Port, managed
Gigabit Kupfer-auf-Glasfaser Konvertierung: 10/100/1000Base-T
Die SFP Ports unterstützen 100Base-FX und 1000Base-X via auto-detection
Auto-Negotiation Unterstützung für 10/100/1000M und Full Duplex/Half Duplex an den Kupfer-Ports. Auto MDI/MDI-X
Erkennung am Kupferport
Unterstützt PoE Versorgung bis zu 36 Watt für jeden PoE Port
PoE Management
Maximum der Datenpaketgröße/Jumboframe 9kB IPv6/IPv4 management
Spanning Tree Protokoll Unterstützung STP, RSTP, MSTP, BPDU Guard
VLAN: 802.1Q tagged, Q-in-Q, private Edge, Protocol-based, MAC-based und Voice VLAN
Unterstütztung von Link Aggregation
Port-Mirroring (1-to-1)
E.R.P.S. (Ethernet Ring Protection Switching)
DHCP Relay support DHCP Relay Option 82 function
SNMP v1, v2, v3
QoS 8 Prioritätsebenen per port, for port-based/802.1P Access Control List
Arbeitstemperaturbereich -40°C bis 75°C
Lagertemperaturbereich -40°C bis 75°C
Unterstützt EFT protection 6000 V DC und 6000 V DC Ethernet
ESD
48 bis 56V DC, redundante Stromversorgung mit Polarität
Reverse Schutzfunktion
Menge: 1,000 St
1: 3b-8

**1.2.30 Netzteil für POE Switch**
Netzteil für POE Switch

geeignetes Hutschienen-Netzteil für POE Switch liefern und
betriebsbereit anschließen
Ausgangsspannung 48 V
Isolationsklasse II
Power LED Anzeige
EN61000-6-2 konform
Menge: 1,000 St
1: 3b-8

**1.2.40 RSU Gerätekonfiguration**
*** Pauschalposition
RSU ist entsprechend den Vorgaben des AG zu
programmieren und zu konfigurieren.
Bereitstellung georeferenzierte MAP und SIM-Karte durch AG.

Software:
- Programmierung der RSU mit Software des Herstellers
  für Anwendungen und Standardnachrichten
- Anbindung an die örtliche Infrastruktur gemäß den
  ortsüblichen Standards
- Mindestens L1 Zertifizierung der RSU für die Anbindung
  der RSU an eine L1 PKI;
- Generierung von anonymisierten Datenpaketen für
  verschiedene WiFi- und Bluetooth-MAC Adressen und
  CAM-Nachrichten als Input für Reisezeitermittlung
- Heatmap zur automatischen Visualisierung eingehender
  CAM-Nachrichten
- Fernzugriff Webfrontend RSU für Adminstration und
  Monitoring
- Browserbasierte Serviceschnittstelle für Konfiguration,
  Diagnose und Software-Fernaktualisierung
- Versendung MAPEM und SPATEM zur Weiterverarbeitung von
  OBUs der DVB AG.
Menge: 1,000 psch
1: 3b-8

**1.2.50 Kabel liefern/in Schutzrohr einbr.**
'Cat.7-Kabel' liefern, montieren betriebsbereit anschließen.
KSR endl. D110 innen glatt.
Kabel liefern und in vorhandenes Kabelschutzrohr einziehen/ einblasen.
Auf-, Abladen und Umsetzen der Kabeltrommel sowie
Erschwernisse durch vorhandene Leitungen werden
nicht gesondert vergütet.
Vorhandene Schächte öffnen und schließen. Anzahl
und Lage der Schächte nach Unterlagen des AG.
Werkmessprotokolle sind mit der Lieferung der Kabel
vorzulegen.
Kabelspezifikation 'PoE-Kabel Cat.7 geeignet für
Außenbereich passend für RSU'
Kabelschutzrohr endlos über D50 bis D110.
Innenwand = glatt.
Menge: 50,000 m
1: 3b-8

#### Abschnitt 1.3 Lieferung und Montage: Zentralenanbindung OCIT

*Hinweis: Hinweis BÜ-Zentralenanbindung OCIT*
Hinweis BÜ-Zentralenanbindung OCIT

Für das Steuergerät des BÜ ist über OCIT-Schnittstelle ein
Zentralenanschluss an einen noch zu benennenden Verkehrsrechner in Abstimmung zwischen AG und AN herzustellen.
Dafür ist eine OCIT-Baugruppe zur Datenübertragung per LWL zu liefern, zu montieren in das Steuergerät zu integrieren, zu konfigurieren und in Betrieb zu nehmen.

Für die Zentralenanbindung ist ein LWL-Kabelanschluß des BÜ-Steuergerätes zu realisieren.

**1.3.10 LWL-Kabel**
LWL-Kabel

LWL-Kabelverbindung zwischen dem Steuergerät des BÜ 93 und einem in Abstimmung zwischen AG und AN noch zu benennenden Anschlusspunkt (Kabelverteiler) zur Anbindung an einen Verkehrsrechner herstellen.

Kabel liefern und zwischen Steuergerät des BÜ 93 und dem
Anschlusspunkt in die vorhandene Kabelrohrtrasse einziehen, Kabel im Steuergerät des BÜ 93 betriebsbereit auflegen und anschließen.

Kabeltyp: A-DQ(ZN) b2Y 1x12E9/125
Inkl. Lieferung und Montage
Menge: 120,000 m

**1.3.20 LWL-Kabel auf FIST-Box auflegen**
LWL-Kabel auf FIST-Box auflegen

Pauschalpreis für: 1 LWL-Kabel auf FIST-Box im
Steuergeräteschrank BÜ auflegen
inkl. Lieferung und Einbau FIST-Box in
Steuergeräteschrank.

Inkl. Lieferung und Montage
Menge: 1,000 St

**1.3.30 Aktivtechnik-Blackbox**
Aktivtechnik-Blackbox

Aktivtechnik-Blackbox einschließlich Zubehör liefern und im
BÜ-Steuerschrank betriebsbereit montieren.
Zubehör:
-  Edge-Switch, Extrem: LBH240AE-P-SSC
-  4 x 10/100TX
-  2 x 100FX incl. LWL-Patchkabel
-  LAN-Patchkabel
-  Netzteil komplett
Inkl. Lieferung und Montage
Menge: 1,000 St

**1.3.40 LWL-Spleiß- und Patchgehäuse**
LWL-Spleiß- und Patchgehäuse

LWL-Spleiß- und Patchgehäuse liefern und im Steuerschrank betriebsbereit montieren.
Zubehör:
-  Spleißkassetten für 12 Fasern
-  Pigtail-Kassetten,
-  Pigtails mit Kupplung E2000, APC Schrägschliff 8 Grad
Inkl. Lieferung und Montage
Menge: 1,000 St

**1.3.50 OTDR-Messung**
*** Pauschalposition
OTDR-Messung

OTDR-Messung je Faser zwei Wellenlängen
Menge: 1,000 psch

#### Abschnitt 1.4 Lieferung und Montage: Signalgeber

*Hinweis: Hinweis Signalgeber*
Hinweis Signalgeber:

Leistungsbestandteil ist die Lieferung und Montage von LED-Lichtzeichengebern in 24V - Technik an Masten und Auslegern, DU = 200 mm.
Montage an BÜ-Masten sowie Kombi-Masten (Kombination mit Fahrleitung und/oder öffentlicher Beleuchtung)

Signalgeber komplett, funktionsfähig, entsprechend Signallageplan und Unterlagen des AG betriebsbereit liefern und montieren, einschließlich aller Befestigungs-, Klein- und Zubehörteile, LED-Einsätze, Be- und Entladen, Kabeleinführung am Mast und Gewindelöcher für Befestigung.
Signalgeber mit Zweipunktbefestigung, elektrische Schutzart mind. IP54.
Elektrischen Anschluss am Mastverteiler herstellen, am Mast montieren und elektrisch anschließen einschl. aller Nebenleistungen.
Spezifikation Signalgeber:

- 24V LED-Technik Energieverbrauch je LED-Einsatz 24V/1 bis 2 Watt (200 mm Leuchtfelddurchmesser)
-
- mit LED-Einsatzmodulen ausgerüstet gemäß RiLSA und DIN VDE 0832
-
- Leuchtfeld -Durchmesser = 200 mm
-
- gem. EN 12368, 8.6 und DIN 6163, Teil 5
- Streuscheibe klar
-
- Gehäusefarbe "Grün", Schutenfarbe "Schwarz"
-
- Signalgeber müssen nach SIL 3, EN 61508 2010 zugelassen sein.
- Typgeprüfte Signalgeber, mindestens Phantomlichtklasse 3

*Hinweis: Die Befestigung der Signale und Verkehrszeichen*
Die Befestigung der Signale und Verkehrszeichen
erfolgen nach VDV-Schrift 341 und HAV (Hinweise für das
Anbringen von Verkehrszeichen und
Verkehrseinrichtungen).

**1.4.10 Fußgänger-Signalgeber 2feld**
F1, F2, F3, F4

Signalgeber in LED-Technik einschl. Schuten und
systembedingtem Zubehör betriebsfertig liefern und
anbauen.
Typgeprüfter Signalgeber,
mindestens Phantomlichtklasse 5. Signalgeber mit
Zweipunktbefestigung. Elektrische Schutzart mind. IP54.
Elektrischen Anschluss am Mastverteiler herstellen.

Fußgänger-Signalgeber gemäß Hinweis Signalgeber,
2begriffig, Ø 200 mm, komplett,
mit 2 Farbkammern rot/rot einschl. Fußgängermaske in
der vom SMWA für Sachsen empfohlenen Variante, einschl. Klemmleisten,
wetter-, temperatur- und schlagfestes Kunststoffmaterial.
Kontrastblende ist gesondert ausgeschrieben.

Montage am BÜ-Normalmast oder Kombimast unten.

Lieferung und Montage
Menge: 4,000 St

**1.4.20 Akustisches Warnsignal**
RG1, RG2, RG3, RG4

Warnakustik gongartiger Ton 392 Hz gemäß DIN 32974 mit Tonabsenkung, komplett, einschl. Klemmleisten und systembedingtem Zubehör betriebsfertig liefern und
anbauen,
wetter-, temperatur- und schlagfestes Kunststoffmaterial.
Elektrische Schutzart mind. IP54.
Elektrischen Anschluss am Mastverteiler herstellen.

Montage am BÜ-Normalmast oder Kombimast unten.

Lieferung und Montage
Menge: 4,000 St

**1.4.30 ÖPNV-Signalgeber 3feld**
S1/Q1, S2/Q2

Signalgeber in LED-Technik einschl. Schuten und
systembedingtem Zubehör betriebsfertig liefern und
anbauen.
Typgeprüfter Signalgeber,
mindestens Phantomlichtklasse 5. Signalgeber mit
Zweipunktbefestigung. Elektrische Schutzart mind. IP54.
Elektrischen Anschluss am Mastverteiler herstellen.

ÖPNV-Signalgeber gemäß Hinweis Signalgeber.
3begriffig, Ø 200 mm, komplett,
mit Quittierungssignal So10 (Signalbild "A") sowie
Fahrsignalen F4, F1 (gemäß BO-Strab) einschließlich
Klemmleisten,
wetter-, temperatur- und schlagfestes Kunststoffmaterial.
Kontrastblende ist gesondert ausgeschrieben.

Montage am BÜ-Normalmast oder Kombimast unten.

Lieferung und Montage
Menge: 2,000 St

**1.4.40 Kontrastblenden ÖPNV-Signale, 3feld, Mast unten**
S1/Q1, S2/Q2

Kontrastblenden für ÖPNV-Signalgeber komplett schwarz, 3feldig, Leuchtfelddurchmesser 200mm,
für Signalgeber am BÜ-Mast oder Kombimast unten.

Lieferung und Montage
Menge: 2,000 St

#### Abschnitt 1.5 Lieferung und Montage: Signalmaste, Halterungen

*Hinweis: Hinweis BÜ-Maste*
Hinweis BÜ-Maste

Zum Einsatz kommen sowohl BÜ-Maste mit ausschließlich BÜ-Ausrüstung, als auch Kombi-Maste als Kombination mit Fahrleitung (FL) und/oder öffentlicher Beleuchtung (ÖB):
- Normalmast BÜ93_NM1
- Kombi-Mast BÜ/ÖB: BÜ93_KM2
- Kombi-Mast FL(N80)/BÜ/ÖB: BÜ93_KM3
- Kombi-Mast FL(N79)/BÜ: BÜ93_KM4

Die Lieferung und Montage der Kombi-Mast mit Beteiligung der Fahrleitung, die Maste BÜ93_KM3 und BÜ93_KM4, sind Leistungsbestandteil des gesonderten Vergabeloses Fahrleitung.

Die Lieferung und Montage der Maste ohne Beteiligung der Fahrleitung, die Maste BÜ93_NM1 und BÜ93_KM2, sind Leistungsbestandteil des vorliegenden Loses Ausrüstung BÜ93.
Maste einschl. Fundamentkorb bzw. Fundamentrahmen entsprechend statischen Erfordernissen liefern. Einschließlich Zubehör und Einbauteile für Fundament, Material feuerverzinkt,
Maste aufstellen, fertig montiert samt Mastzubehör (ohne Mastverteiler) inkl. aller notwendigen Materialien und Geräte.

Der AN hat die statischen Nachweise für die Signalmaste
und Signalmastfundamente einschließlich Fundamentrahmen
zu erbringen.

Windlast: Euro Code 3

Die Errichtung der Mastfundamente ist Bestandteil des
Leistungsteils Tiefbau.

*Hinweis: Hinweis: Nachfolgende Position für Mast BÜ93_NM1*

**1.5.10 Normalmast - Lieferung und Montage**
Normalmast (NM), komplett mit Fundamentkorb.

Signalmast aus feuerverzinktem Stahl nach
statisch-konstruktiven Erfordernissen einschließlich
systembedingtem Zubehör liefern und aufbauen.
Form = zylindrisch abgesetzt 159/108mm, mit
Erdungsklemme, verschließbarer Masttür und Mastkappe.
Signalmast mit Flanschplatte und
Kabeleinführungsöffnung.

Lieferung und Montage
Menge: 1,000 St

*Hinweis: Hinweis: Nachfolgende Position für Mast BÜ93_KM2*

**1.5.20 BÜ-Kombi-Mast (ÖB, BÜ) - Lieferung und Montage**
Kombi-Mast für BÜ und Beleuchtung, komplett mit Fundamentkorb.
‑Ausführung gem. der als Anlage zur Baubeschreibung beiliegenden Spezifikation "Anordnung Signalgeber an kombinierten Masten (Kombimast BÜ/ÖB), Blatt 1".

Signalmast aus feuerverzinktem Stahl nach
statisch-konstruktiven Erfordernissen einschließlich
systembedingtem Zubehör liefern und aufbauen.
Mit verschließbareren Masttüren.
Signalmast mit Flanschplatte und
Kabeleinführungsöffnung.

Resultierend aus den Anforderungen der Beleuchtung ist folgendes zu beachten:
- Kabeleinführung mit je zwei Flexrohren DN50 im Fundament bis Unterkante untere Masttür,
- ÖB-Sicherungsöffnung mit innenliegender Tür 100 x 400 mm, UK bei 400 mm über GOK, mit eingebauter C-Schiene mit zwei Schiebemuttern M6 und Erdungsschraube M8,
- BÜ-Sicherungsöffnung mit innenliegender Tür 100 x 400 mm, UK bei 1150 mm über GOK,
- In Höhe der Masttüren sind Bügel für die Fixierung der Kabel einzubauen,
- Lichtpunkthöhe 4,5 m

Komplett mit Fundamentkorb
Lieferung und Montage
Menge: 1,000 St

**1.5.30 Mastauskragung / Haltewinkel f VZ, BÜ-Mast - Lieferung und Montage**
Mastauskragung / Haltewinkel aus feuerverzinktem Stahl
komplett zur Befestigung von Verkehrsschildern bis Größe 2.
Montage am BÜ-Mast/-Auslegermast.

Inkl. Lieferung und Montage, einschl. Halterung und
Kleinteilen
Menge: 2,000 St

#### Abschnitt 1.6 Lieferung und Montage: Verkabelung/Übertragungstechnik

**1.6.10 Kabelkennzeichnung mit Schlaufen, orange**
Kennzeichnung von Kabeln und Leitungen in Ziehschächten
 und Schaltschränken mittels Schlaufen, orange
-  kältebeständig
-  UV- stabilisiert
-  alterungsbeständig
-  Textprägung nach Merkblatt DVB AG mittels
Prägewerkzeug
-  Befestigung aller 5 m erdverlegt bzw. pro Kabel
einmal in Kabelschächten und Verteilern

Lieferung und Montage
Menge: 20,000 St

**1.6.20 Dokumentation Kabel**
*** Pauschalposition
Kabellageplan und Kabellegeliste erstellen und an AG
übergeben,
Korrektur vom AG übergebener Unterlagen soweit
erforderlich.
Menge: 1,000 psch

**1.6.30 Kabelschachtkarte anf.n.Excel-Vorla Übergabe DVB AG**
Kabelschachtkarten, anfertigen nach Excel-Vorlage, mit
der Baudurchführung digital revidieren und in
gedruckter Form zur Abnahme der Kabelschutzrohranlage
vorlegen.
Übergabe als Excel-Datei an die DVB AG.
Menge: 5,000 St

**1.6.40 Kabelliste anf.n.Excel-Vorla Übergabe DVB AG**
Kabelliste, anfertigen nach Excel-Vorlage, mit
der Baudurchführung digital revidieren und in
gedruckter Form zur Abnahme der Kabelschutzrohranlage
vorlegen.
Übergabe als Excel-Datei an die DVB AG.
Menge: 5,000 St

*Hinweis: Hinweis Verkabelung*
In die Montagepreise für die Verkabelung einzurechnen ist das Einziehen der Kabel, das Auflegen und betriebsbereite Anschließen.
Die Abrechnung erfolgt nach Aufmaß.

**1.6.50 Kreuzungsverkabelung SIL3**
Kreuzungsverkabelung zur Realisierung SIL3
zur Anbindung der Signalgeber untereinander und an das Steuergerät,

Einzurechnen ist das Material, das Einziehen der Kabel,
Auflegen und das betriebsbereite Anschließen.
Lieferung und Montage
Menge: 245,000 m

**1.6.60 Lampenschalter-Module**
Lampenschalter-Modul zum Anschluss der Außenanlage an das Daten- und Versorgungskabel,
Lieferung und Montage
Menge: 4,000 St

**1.6.70 Verkabelung, Spannungsversorgung**
Anschlusskabel Spannungsversorgung

Die Spannungsversorgung erfolgt über einen HAK des Energieversorgers.
Dafür ist eine Kabelverbindung zwischen den Steuergerät BÜ 93 und dem HAK herzustellen.

Kabel NYY-J 3 x 4 mm² liefern, in
Rohrstrecken verlegen und anklemmen bzw. an Verteiler-/
Anschlussklemmen auflegen.
Menge: 20,000 m

**1.6.80 Verkabelung, Anschlusskabel Funkantenne IDF**
Anschlusskabel zur Anbindung der Funkantenne IDF an das
Steuergerät,
Lieferung und Montage
Menge: 68,000 m

**1.6.90 Verkabelung, Anschlusskabel Funkantenne Funkuhr**
Anschlusskabel zur Anbindung der Funkantenne Funkuhr an
das Steuergerät,
Lieferung und Montage
Menge: 40,000 m

**1.6.100 Banderder Steuergeräteschrank**
Banderder für Schrank Zähleranschluss liefern und einbauen
Banderder, flach, Material V2A, Länge des Banderders = 25 m.
Menge: 25,000 m

#### Abschnitt 1.7 Dokumentation

*Hinweis: Hinweis*
Die Dokumentation beinhaltet neben der BÜ-Anlage
bzw. BÜ-Ausrüstung auch den Zentralenanschluss.

Folgende Unterlagen sind in zweifacher Ausfertigung in
deutscher Sprache zu liefern:
-  Hardware-Dokumentation
-  Software-Dokumentation, einschl. Ausdruck der
  Anwendersoftware
-  Kabellageplan M 1 : 250
-  Kabelübersichtsplan
-  Ausrüstungsplan
-  Schacht- und Rohrbelegungsplan M 1: 250
-  Schachtbelegungskarte
-  Schachtskizze (Umklappung, mit Nachweis aller Rohre,
  belegt und unbelegt, Kabelverlauf)
-  Einmessung der Induktionsschleifen bezogen auf den
  Kabelkleinschacht (Anschlusskasten z.B. EK268)
-  1x Anwendersoftware in der aktuellen Version auf CD-ROM
  oder USB-Stick
-  Tabelle der BÜ-Maste, bestehend aus
     -  Anzahl und Art der Signalgeber
     -  Masttyp
     -  Fundamenttyp
     -  Auslegerlänge
 - Besonderheiten.

Die Zweitausfertigung ist mit dem Vermerk "endrevidierte
Unterlage" spätestens mit Ende des Probebetriebs zu
übergeben.

**1.7.10 Dokumentation übergeben**
*** Pauschalposition
Dokumentation der gesamten Signalanlage nach Unterlagen
des AG erstellen und dem AG auf Datenträger und in Papierform übergeben. Der Stand der Dokumentation muss
dem endgültigen Anlagenzustand nach erfolgter Inbetriebnahme entsprechen. Datenformat nach Unterlagen des
AG.
Menge: 1,000 psch

**1.7.20 Schulung des AG**
*** Pauschalposition
Vor-Ort-Schulung des AG, Einweisung des AG in
Reparatur- und Wartungsarbeiten, Bereitstellung von
Service-Tools für Durchführung der hard- und
softwareseitigen Wartung nach DIN 0832 einschließlich
Anpassung der Versorgung.
Menge: 1,000 psch

#### Abschnitt 1.8 Inbetriebnahme Elektroanlage

**1.8.10 Prüfung, Inbetriebnahme, Einweisung der Neuanlage**
*** Pauschalposition
Prüfung der Neuanlage nach DIN VDE 100 Teil 600
(Besichtigung, Erprobung, Messungen)
Erstellen und Übergeben der Bescheinigung über die VDE-
gerechte Errichtung der E- Anlage, der Prüfprotokolle
und der Revisionsunterlagen.
Zur Abnahme ist eine Bescheinigung zu übergeben, dass
die Elektroanlage nach den Vorschriften der BOStrab und
deren E-Baurichtlinie Teil 1 und 2 (Feb. 2006)
errichtet sind.
Aufwendungen zur Durchführung der Ab- bzw. Übergabe der
Neuanlage, Inbetriebnahme, Einweisung des AG.
Menge: 1,000 psch

**1.8.20 Revisionsunterlagen Elektrische Ausrüstungen / Fernmeldetechnik**
Grundlage der Revisionsunterlage ist die aktuelle
Schlussvermessung des laufenden Bauvorhabens.
Der Auftragnehmer ist verpflichtet, folgende Unterlagen
an das verantwortliche Vermessungsbüro zu übergeben:
- handrevidierte Bestandsunterlagen sämtlicher
  unterirdischer und oberirdischer Medien der DVB AG für
  die Gewerke: Elektrische Ausrüstung und
  Fernmeldetechnik (u. a. Fernmeldestreckenkabel in
  Kupfer- und Glasfasertechnik, Verteiler)
- revidierte Kabelschachtkarten als Excel - Datei
- revidierte Kabelverlauflisten

Alle Änderungen sind rot zu markieren. Nach Prüfung der
Unterlagen hat der Auftragnehmer die Vollständigkeit und
Richtigkeit der Revisionsunterlagen (Firma, Datum und
Unterschrift) zu bestätigen.
Die Leistungen hinsichtlich Einarbeitung von handrevidierten Bestandsunterlagen sind zwischen dem Auftragnehmer und dem Vermessungsbüro entsprechend zu kalkulieren.
Revisionsunterlagen sind bei Unklarheiten mit dem IB
Bahnstromversorgung, dem Meisterbereich Gebäudeelektrik
und Arbeitsmittel sowie dem IB Informationstechnik des UB Infrastruktur vorabzustimmen.
Menge: 1,000 St

#### Abschnitt 1.9 Lieferung und Montage - Verkehrszeichen, Beschilderung

*Hinweis: Dreieckige und achteckige Verkehrszeichen sind gemäß*
Dreieckige und achteckige Verkehrszeichen sind gemäß
Standardlochplan II zu montieren, die übrigen
Verkehrszeichen nach Standardlochplan I.

Verkehrszeichen sind grundsätzlich in flacher Form,
2-3mm stark und mit Folie der Retroreflexionsklasse
RA2, konstruktiver Aufbau C einzusetzen.

Abweichend davon ist für die Zeichen Nr. 150 bis 206,
sowie 350, 600, 605 und 625 Folie der
Retroreflexionsklasse RA3, konstruktiver Aufbau C
vorgeschrieben.

Es ist die Schildgröße 2 (100 %) einzusetzen,
abweichend davon Schildgröße 1 (70 %) für Z 306 und ZZ
1002 sowie für Z314 und 315 und die dazugehörigen
Zusatzschilder.

Lieferung und Anbringung unbeleuchteter,
retroreflektierender Verkehrszeichen Größe 2 an
BÜ-Masten/Kombi-Masten einschl. Halterung und Montage.
(Verkehrszeichen außerhalb der BÜ-Maste/Kombi-Maste
sind im Bauprojekt erfasst).

**1.9.10 Verkehrszeichen Z267 BÜ-Mast**
Verkehrszeichen Z267,
einschl. Halterung und Montage am BÜ-Mast/Kombimast bzw. Kragarm / Haltewinkel.

Lieferung und Montage
Menge: 2,000 St

**1.9.20 Zusatzzeichen/Tafel Vorrang Schienenbahn**
Zusatzzeichen/Tafel "Vorrang Schienenbahn beachten",
einschl. Halterung und Montage am BÜ-Mast bzw. Kombimast.
Montage vorzugsweise seitlich neben den optischen Fußgänger-Signalgebern.

Lieferung und Montage
Menge: 4,000 St

**1.9.30 Sondersignal BÜ-Nummer, So19 - Lieferung und Montage**
BÜ-Nummer, Zusatzzeichen So19 (SOStrab).
Text: "93".

Das Zusatzzeichen So19 ist jeweils unterhalb der ÖPNV-Signalgeber zu montieren.

Lieferung und Montage
Menge: 2,000 St

#### Abschnitt 1.10 Baustellensicherung

**1.10.10 Baustellensicherung**
*** Pauschalposition
Baustellensicherung nach § 45 Abs. 6 StVO i. V. m. der RSA beantragen und nach Maßgabe der verkehrsrechtlichen Anordnung der Straßenverkehrsbehörde umzusetzen.
Einrichten, Kennzeichnen, Vorhalten und Räumen der Baustellensicherung.

Inklusive. Einrichten, Kennzeichnen, Vorhalten und Räumen der Baustelle.
Menge: 1,000 psch

### Bereich 2 Instandhaltung

#### Abschnitt 2.1 Instandhaltung

**2.1.10 Instandhaltungsvertrag**
*** Pauschalposition
Instandhaltungsvertrag
- nach DIN VDE 0832
- mit einer Störungs- und Schadensbeseitigung von Montag bis Sonntag und Feiertag: 00:00 - 24:00
- für eine Dauer von 5 Jahren mit der Option auf Verlängerung

Ein Vertragsentwurf ist mit dem Angebot einzureichen. Der Vertragsabschluss erfolgt nach Abnahme der Bauleistung.
Menge: 1,000 psch
